# Premarco para puerta corredera, referencia 32528 de la serie Essential Trial de Scrigno. 1 Hoja. Cartón-yeso. Luz de paso: 1650x2100mm

- Propiedad del archivo: CONSTRUNARIO
- Formato: FIEBDC-3/2012
- Programa: Construnario Versión 3.51
- Fecha de los precios: 01/03/2021
- Divisa: EUR

**SCR32528** u Premarco para puerta corredera, referencia 32528 de la serie Essential Trial de Scrigno. 1 Hoja. Cartón-yeso. Luz de paso: 1650x2100mm
Precio: 1133.00
Essential Pro es una versión especial de la puerta corredera Essential que permite instalar el kit Scrigno Open para la automatización de puertas correderas. Scrigno Open es extremadamente fácil de instalar, con una unidad de motor compacta fijada al riel en la parte superior del marco y totalmente oculta, dejando la apariencia externa de la puerta sin cambios.
