# Tubería simple preaislada con poliuretano, referencia 917563 de ALB. PUR 1-63 x 5,8/175. Diámetro exterior: 63 mm

- Propiedad del archivo: CONSTRUNARIO
- Formato: FIEBDC-3/2012
- Programa: Construnario Versión 3.51
- Fecha de los precios: 14/11/2022
- Divisa: EUR

**917563ALB** m Tubería simple preaislada con poliuretano, referencia 917563 de ALB. PUR 1-63 x 5,8/175. Diámetro exterior: 63 mm
Tubería preaislada ALB flexible, para el transporte de calor y frío en redes de distribución, tanto locales como de distrito, formada por una o dos tuberías interiores (Tubería preaislada ALB simple o doble respectivamente), embebidas en material aislante, y una capa exterior de protección.Tubería interior de polietileno reticulado (PE-Xa) según norma DIN 16892/16893, con barrera a la difusión del oxígeno EVOH de color rojo conforme a la norma DIN 4726 y resistente a la corrosión. Tubería/s interior/es embebida/s en espuma aislante de poliuretano (PUR) elástica y libre de CFC, recubierta por una capa periférica de espuma aislante de polietileno (PE). Conjunto aislante (PUR+PE) recubierto por una lámina de aluminio que mejora la barrera al oxígeno.
