# Persiana industrial microperforada, referencia AirFlow de BMP. Para espacios que requieren ventilación

- Propiedad del archivo: CONSTRUNARIO
- Formato: FIEBDC-3/2012
- Programa: Construnario Versión 3.51
- Fecha de los precios: 15/03/2021
- Divisa: EUR

**PAIRFL** u Persiana industrial microperforada, referencia AirFlow de BMP. Para espacios que requieren ventilación
La persiana microperforada Air Flow es un cierre diseñado para asegurar el flujo de aire entre diferentes ambientes, gracias a los paneles de acero galvanizado microperforado que aseguran una permeabilidad del aire de hasta un 25%, además de favorecer la acústica, la comunicación visual y una velocidad de apertura de hasta 2 m/s. La espiral circular patentada y las guías laterales están hechas de polietileno de alta densidad, con un sistema de manejo integrado con un sistema de seguridad. Su construcción sencilla permite reducir los costes de mantenimiento y tiempo de montaje. Otra gran ventaja de este producto es su versatilidad, ya que el espacio ocupado por la bobina es muy pequeño y cuando la puerta está abierta no existe ningún elemento de instalación en el suelo. Además, no requiere anclajes en el techo, a diferencia de las puertas seccionales tradicionales. Al igual que todas nuestras puertas de espiral, ofrece un rendimiento superior en términos de seguridad, sencillez, silencio, aislamiento y durabilidad.
