# Puerta corredera de cristal acidado para Remix de Scrigno. Ancho: 1600 mm. Altura de 2000 a 2100

- Propiedad del archivo: CONSTRUNARIO
- Formato: FIEBDC-3/2012
- Programa: Construnario Versión 3.51
- Fecha de los precios: 17/03/2021
- Divisa: EUR

**AVR00101_161** u Puerta corredera de cristal acidado para Remix de Scrigno. Ancho: 1600 mm. Altura de 2000 a 2100
Precio: 3045.00
A partir de una evolución de Base y Granluce se ha concebido Remix. Un premarco innovador que resulta ideal para albergar en su interior un par de hojas de puerta de cristal paralelas y deslizantes mediante arrastre, que se ocultan en un grosor de pared reducido. Así es, se puede aplicar a paredes normales de obra de ladrillos perforados de 8 cm, que presentan un grosor final, terminada la obra, de 10,5 cm. El grosor de las hojas de las puertas es de 10 mm. Remix se encuentra disponible en la versión de una hoja, para enlucido.
