# Manguito electrosoldable, referencia 014300016 de Simona. PN 10. PE 100 negro, Diámetro: 200 mm

- Propiedad del archivo: CONSTRUNARIO
- Formato: FIEBDC-3/2012
- Programa: Construnario Versión 3.51
- Fecha de los precios: 18/03/2021
- Divisa: EUR

**014300016SIM** u Manguito electrosoldable, referencia 014300016 de Simona. PN 10. PE 100 negro, Diámetro: 200 mm
De gran estabilidad térmica, estabilizado UV, resistencia duradera a 50 años, 20°C, medio acuático = 10 Mpa Propiedades del producto Alta resistencia a los productos químicos Excelentes parámetros de procesamiento Alta tenacidad y rigidez Múltiples campos de aplicación Campos de aplicación Construcción subterránea Piscicultura Abastecimiento de agua Plantas depuradoras Licencias Hecho de compuesto de moldeo homologado por DIBt Homologado para agua potable conforme a la Agencia Alemana de Agua y Gas KTW DIN 4102 B2 inflamabilidad normal (Autoevaluación sin certificado de prueba) Aptitud para industria alimentaria EU 10/2011
