# Brida fija inyectada, referencia 010007153 de Simona. PE 100 RC. Diámetro: 90 mm

- Propiedad del archivo: CONSTRUNARIO
- Formato: FIEBDC-3/2012
- Programa: Construnario Versión 3.51
- Fecha de los precios: 18/03/2021
- Divisa: EUR

**010007153SIM** u Brida fija inyectada, referencia 010007153 de Simona. PE 100 RC. Diámetro: 90 mm
Campos de aplicación Construcción subterránea Ingeniería de vertederos Abastecimiento de agua Plantas depuradoras
