# Tubo multicapa, referencia 607 210 de la serie Viega Smartpress/Pexfit Pro de Conducciones de agua Viega. D: 16. Blanco

- Propiedad del archivo: CONSTRUNARIO
- Formato: FIEBDC-3/2012
- Programa: Construnario Versión 3.51
- Fecha de los precios: 18/03/2021
- Divisa: EUR

**607210VIE** m Tubo multicapa, referencia 607 210 de la serie Viega Smartpress/Pexfit Pro de Conducciones de agua Viega. D: 16. Blanco
para instalación de agua sanitaria, instalación de calefacción con forma estable sin: vaina protectora
