# Baldosa ligera revestida extrafloor46, AC4 de Suelos Teide. F-Ex-Al

- Propiedad del archivo: CONSTRUNARIO
- Formato: FIEBDC-3/2012
- Programa: Construnario Versión 3.51
- Fecha de los precios: 24/03/2021
- Divisa: EUR

**C1405TEI_02** m Baldosa ligera revestida extrafloor46, AC4 de Suelos Teide. F-Ex-Al
Cara superior: Hpl, AC4 de alto transito, incorporado en baldosa Cara inferior: Lamina de Aluminio de 100 micras Núcleo: Tablero de aglomerado de madera de 1ª calidad Refuerzos: Laminas de MDF de E= 3 mm incorporadas en el núcleo de la baldosa Canto: Protector perimetral calibrador de ABS de 1 mm
