# Adhesivo sellador para aplicaciones de sellado y pegado, referencia SOUDASEAL 240FC de Soudal. Negro. 290 ml. - Soudal

- Propiedad del archivo: CONSTRUNARIO
- Formato: FIEBDC-3/2012
- Programa: Construnario Versión 3.51
- Fecha de los precios: 06/10/2022
- Divisa: EUR

**SOU114075** u Adhesivo sellador para aplicaciones de sellado y pegado, referencia SOUDASEAL 240FC de Soudal. Negro. 290 ml. - Soudal
Adhesivo sellador para aplicaciones de sellado y pegado en todas las superficies porosas y lisas. Su tecnología de polímero híbrido de alta calidad garantiza un rendimiento adhesivo sobresaliente, elasticidad permanente y resistencia a la intemperie a largo plazo. Alta resistencia química. Cumple con ISO 11600 F20HM. Apto para aplicaciones sanitarias.
