# Puerta peatonal corredera, referencia SLH240ES de Automatismos Montero. Ancho de apertura panel individual: 800 - 2000mm; Panel doble: 1000 - 3000mm

- Propiedad del archivo: CONSTRUNARIO
- Formato: FIEBDC-3/2012
- Programa: Construnario Versión 3.51
- Fecha de los precios: 13/04/2021
- Divisa: EUR

**SLH240ES** u Puerta peatonal corredera, referencia SLH240ES de Automatismos Montero. Ancho de apertura panel individual: 800 - 2000mm; Panel doble: 1000 - 3000mm
Deutschtec SLH240ES es su mejor solución para tener altos niveles de seguridad en rutas de escape. Este sistema conduce puertas por un motor de engranajes y el controlador (esclavo) para los ciclos de apertura, y el otro motor de engranaje y el controlador (master) para los ciclos de cierre. Esta función asegura más del doble de tiempo de vida con un funcionamiento silencioso. En casos de emergencia, ambos conjuntos son capaces de abrir la puerta. Deutschtec SLH240ES es su mejor opción para el interior y exterior en salidas normales o de emergencia, especialmente donde las puertas son altas, anchas o pesadas, o bien donde sea necesario el doble o el triple acristalamiento. Este modelo ha traído una fuerza superior, increíble resistencia al desgaste además de ofrecer altos niveles de seguridad. Debido a su perfil de goma, escuchará solamente un susurro. Su perfil de acero inoxidable promete estar con usted siempre y hacer que su elección sea la mejor, por el solo hecho de tomar en cuenta su presupuesto y el ahorro de energía. El SLH240ES ha sido certificado como un producto que satisface todas las necesidades de seguridad.
