# Puerta rápida para salas blancas, referencia Auto - Pharma de Automatismos Montero

- Propiedad del archivo: CONSTRUNARIO
- Formato: FIEBDC-3/2012
- Programa: Construnario Versión 3.51
- Fecha de los precios: 13/04/2021
- Divisa: EUR

**AutoPharma** u Puerta rápida para salas blancas, referencia Auto - Pharma de Automatismos Montero
La puerta rápida enrollable Auto - Pharma® es indeformable y autorreparable . Diseñado para garantizar la estanqueidad frente a la intrusión de gérmenes y bacterias en las habitaciones blancas y otros ambientes estériles, los mandos de accionamiento y los dispositivos de señalización tienen saliente reducido para evitar el depósito de contaminantes. Impermeables al aire bajo presión y depresión, son una barrera contra la contaminación en cualquier ambiente aséptico . Cada puerta rápida Auto-Pharma® se prueba internamente, todos los dispositivos eléctricos y electrónicos se someten a un estricto procedimiento de control de calidad interno.
