# Perno roscado M6 de alta calidad, referencia X-M6-7 B3 P7 de Hilti. Para el uso con la clavadora a batería BX 3

- Propiedad del archivo: CONSTRUNARIO
- Formato: FIEBDC-3/2012
- Programa: Construnario Versión 3.51
- Fecha de los precios: 14/04/2021
- Divisa: EUR

**X-M6-7 B3 P7** u Perno roscado M6 de alta calidad, referencia X-M6-7 B3 P7 de Hilti. Para el uso con la clavadora a batería BX 3
Perno roscado M6 de alta calidad para el uso con la clavadora a batería BX 3 Protección de corrosión: Revestimiento de zinc galvanizado <20 µm Condiciones ambientales: Interior seco Material: Acero al carbono Características Solución rápida y sencilla para conexiones roscadas Perno roscado de calidad para acero, hormigón blando y algunos de mayor dureza Punta larga, cónica y de alta dureza para una excelente calidad de la fijación Aplicaciones Perno roscado con cargas reducidas
