# Grifo secamanos sobreencimera, referencia 01910.B de la serie Airtap de Nofer

- Propiedad del archivo: CONSTRUNARIO
- Formato: FIEBDC-3/2012
- Programa: Construnario Versión 3.51
- Fecha de los precios: 01/02/2023
- Divisa: EUR

**01910.B** u Grifo secamanos sobreencimera, referencia 01910.B de la serie Airtap de Nofer
Precio: 750.00
Secamanos NOFER, de latón cromado acabado brillo, por aire caliente accionado con sensor electrónico, de 800 W de potencia y temperatura de 40ºC. Motor velocidad 35000 r.p.m. Dimensiones: 189,5 alto x 45 ancho x 211 fondo (mm).
