# Dosificador de jabón líquido adosado vertical, referencia 03041.S de la serie Inox de Nofer. Acero inoxidable satinado

- Propiedad del archivo: CONSTRUNARIO
- Formato: FIEBDC-3/2012
- Programa: Construnario Versión 3.51
- Fecha de los precios: 01/02/2023
- Divisa: EUR

**03041.S** u Dosificador de jabón líquido adosado vertical, referencia 03041.S de la serie Inox de Nofer. Acero inoxidable satinado
Precio: 46.30
Dosificador de jabón líquido adosado vertical, referencia 03041.S de la serie Inox de Nofer. Acero inoxidable satinado Cierre de seguridad, sistema antigoteo, visor de contenido, instalación vertical Material: acero inoxidable AISI 304 Acabado: satinado Dimensiones: 207 alto x 122 ancho x 135 fondo (mm) Capacidad: 1200 ml Con depósito ABS en Interior Dosificador de jabón líquido NOFER con activación mediante pulsador, instalación mural, vertical, fabricado de acero inoxidable AISI 304 acabado satinado. Depósito interior de plástico. Dimensiones: 207 alto x 122 ancho x 135 fondo (mm). Capacidad: 1,2 litros.
