# Dosificador de jabón líquido adosado vertical, referencia 03024.S de la serie Inox de Nofer. Acero inoxidable satinado

- Propiedad del archivo: CONSTRUNARIO
- Formato: FIEBDC-3/2012
- Programa: Construnario Versión 3.51
- Fecha de los precios: 09/02/2023
- Divisa: EUR

**03024.S** u Dosificador de jabón líquido adosado vertical, referencia 03024.S de la serie Inox de Nofer. Acero inoxidable satinado
Precio: 121.50
Dosificador de jabón líquido adosado vertical, referencia 03024.S de la serie Inox de Nofer. Acero inoxidable satinado Dosificador de jabón vertical Material: acero inoxidable AISI 304 Acabado: satinado Alto: 200 mm Diámetro: Ø63 mm Capacidad: 300 ml Dispensador de jabón líquido NOFER, de acero inoxidable AISI 304, de accionamiento manual, para adosar a pared con anclaje oculto. Dimensiones: 200 mm alto x Ø 63 mm.
