# Dispensador de papel higiénico industrial, referencia 05001.S de la serie Industrial de Nofer. Acero inoxidable satinado

- Propiedad del archivo: CONSTRUNARIO
- Formato: FIEBDC-3/2012
- Programa: Construnario Versión 3.51
- Fecha de los precios: 01/02/2023
- Divisa: EUR

**05001.S** u Dispensador de papel higiénico industrial, referencia 05001.S de la serie Industrial de Nofer. Acero inoxidable satinado
Precio: 43.50
Dispensador de papel higiénico industrial, referencia 05001.S de la serie Industrial de Nofer. Acero inoxidable satinado Con cerradura de seguridad y visor de contenido Material: acero inoxidable Acabado: satinado Dimensiones: 260 alto x 250 ancho x 112 fondo (mm) Rollo máximo: Ø230 mm Eje: Ø40 mm Consumible: Cod. 06001.E Dispensador de papel higiénico NOFER, de acero inoxidable acabado satinado, para adosar a pared. Adecuado para rollo industrial 250-300 m, con visor de contenido cerradura y llave de seguridad. Dimensiones: 260 alto x 250 ancho x 112 fondo (mm).
