# Toallero recto, referencia 16901.B de la serie Barcelona de Nofer. Acero inoxidable AISI 304 brillo

- Propiedad del archivo: CONSTRUNARIO
- Formato: FIEBDC-3/2012
- Programa: Construnario Versión 3.51
- Fecha de los precios: 01/02/2023
- Divisa: EUR

**16901.B** u Toallero recto, referencia 16901.B de la serie Barcelona de Nofer. Acero inoxidable AISI 304 brillo
Precio: 38.10
Toallero recto, referencia 16901.B de la serie Barcelona de Nofer. Acero inoxidable AISI 304 brillo Toallero de barra Material: acero inoxidable AISI 304 Acabado: brillo Dimensiones: 50 alto x 626 ancho x 70 fondo (mm) Barra recta NOFER, fabricada de acero inoxidable AISI 304. Dimensiones: 50 alto x 626 ancho x 80 fondo (mm).
