# Portarrollos de papel higiénico de reserva, referencia 16900.B de la serie Barcelona de Nofer. Acero inoxidable AISI 304 brillo

- Propiedad del archivo: CONSTRUNARIO
- Formato: FIEBDC-3/2012
- Programa: Construnario Versión 3.51
- Fecha de los precios: 01/02/2023
- Divisa: EUR

**16900.B** u Portarrollos de papel higiénico de reserva, referencia 16900.B de la serie Barcelona de Nofer. Acero inoxidable AISI 304 brillo
Precio: 23.60
Portarrollos de papel higiénico de reserva, referencia 16900.B de la serie Barcelona de Nofer. Acero inoxidable AISI 304 brillo Portarrollos de reserva Material: acero inoxidable AISI 304 Acabado: brillo Dimensiones: 50 alto x 162 ancho x 70 fondo (mm) Portarrollos de reserva NOFER, fabricada de acero inoxidable AISI 304. Dimensiones: 50 alto x 162 ancho x 85 fondo (mm).
