# Plato de ducha de superficie, referencia 13054.2.S de Nofer. Con desagüe y sin válvula

- Propiedad del archivo: CONSTRUNARIO
- Formato: FIEBDC-3/2012
- Programa: Construnario Versión 3.51
- Fecha de los precios: 01/02/2023
- Divisa: EUR

**13054.2.S** u Plato de ducha de superficie, referencia 13054.2.S de Nofer. Con desagüe y sin válvula
Precio: 273.00
Plato de ducha de superficie con desagüe y sin válvula De acero inoxidable AISI 304 acabado satinado Dimensiones : 700 x 700 mm
