# Lavacuñas empotrado con un grifo temporizado, referencia 15010.ST de Nofer Acero inoxidable AISI 304

- Propiedad del archivo: CONSTRUNARIO
- Formato: FIEBDC-3/2012
- Programa: Construnario Versión 3.51
- Fecha de los precios: 01/02/2023
- Divisa: EUR

**15010.ST** u Lavacuñas empotrado con un grifo temporizado, referencia 15010.ST de Nofer Acero inoxidable AISI 304
Precio: 812.00
Lavacuñas empotrado con un grifo temporizado, referencia 15010.ST de Nofer Acero inoxidable AISI 304 Lavacuñas empotrado con un grifo temporizado Material: Acero inox. AISI 304 Acabado: Satinado Dimensiones: 750 alto x 450 ancho x 260 fondo (mm) Lavacuñas NOFER o equivalente, instalación empotrada, con cubeta de lavado, marco y puerta de acero inoxidable AISI 304. Un grifo temporizado a un agua. Dimensiones: 750 mm alto x 450 mm ancho x 260 mm fondo.
