# Barra abatible, referencia 15051.80.S de Nofer. Con portarrollo de giro vertical y sistema de freno progresivo incorporado. 800 mm

- Propiedad del archivo: CONSTRUNARIO
- Formato: FIEBDC-3/2012
- Programa: Construnario Versión 3.51
- Fecha de los precios: 01/02/2023
- Divisa: EUR

**15051.80.S** u Barra abatible, referencia 15051.80.S de Nofer. Con portarrollo de giro vertical y sistema de freno progresivo incorporado. 800 mm
Precio: 114.50
Barra abatible, referencia 15051.80.S de Nofer. Con portarrollo de giro vertical y sistema de freno progresivo incorporado. 800 mm Material: Acero inoxidable AISI 304 Acabado: Satinado Longitud: 800 mm Diámetro: Ø 32 mm Kit anticonductivo y tornillería incluidos Barra de apoyo abatible NOFER o equivalente, de giro vertical de acero inoxidable AISI 304 acabado satinado. Con freno, portarrollos y kit anticonductivo. Longitud: 800 mm. Barras tubo Ø 32 mm.
