# Mortero epoxi fluido de altas prestaciones mecánicas, Maxepox® Fix de Drizoro. Para fijación, anclaje y relleno por vertido

- Propiedad del archivo: CONSTRUNARIO
- Formato: FIEBDC-3/2012
- Programa: Construnario Versión 3.51
- Fecha de los precios: 30/04/2021
- Divisa: EUR

**MAXEPOEXI** Mortero epoxi fluido de altas prestaciones mecánicas, Maxepox® Fix de Drizoro. Para fijación, anclaje y relleno por vertido
MAXEPOX ® FIX es un mortero fluido formulado en base a resinas epoxídicas sin disolventes y áridos de granulometría seleccionada con altas prestaciones mecánicas, especialmente diseñado para la fijación de anclajes en hormigón y relleno por vertido. MAXEPOX® FIX cumple con los requisitos de la clase R4 según norma europea EN 1504-3 y con los requisitos de la norma EN 1504-6 para el anclaje de armaduras de acero.
