# Caldera doméstica, referencia Naema Duo 35 de Atlantic Ibérica. 34,5 Kw

- Propiedad del archivo: CONSTRUNARIO
- Formato: FIEBDC-3/2012
- Programa: Construnario Versión 3.51
- Fecha de los precios: 03/05/2021
- Divisa: EUR

**NAEDUO35** u Caldera doméstica, referencia Naema Duo 35 de Atlantic Ibérica. 34,5 Kw
Máxima fiabilidad de sus componentes Cuerpo de calefacción Monobloc de INOX Intercambiador de placas ACS de INOX Tecnología de condensación Bomba de alta eficiencia Acumulación interna de 46 L 3 modos: Confort, Programable y Eco Silenciosa y compacta Hasta 2 años de garantía total y 5 años en el cuerpo de calefacción con contrato de mantenimiento Thermor Rotafix: 100% accesible frontalmente Espacio interior para manipulación Con clasificación NOx 6
