# Sistema de lucernarios abovedados de Comegasa

- Propiedad del archivo: CONSTRUNARIO
- Formato: FIEBDC-3/2012
- Programa: Construnario Versión 3.51
- Fecha de los precios: 03/05/2021
- Divisa: EUR

**LUCABO** m Sistema de lucernarios abovedados de Comegasa
Esta solución, aprovechando el modelado de las placas, de ancho 600 mm, abre un enorme abanico de posibilidades pues tenemos varios parámetros para cubrir nuestras necesidades: número de placas a instalar y longitud de las placas y, además, otras dos que son: bóveda en cumbrera y bóvedas en faldón
