# Perfil conformado, referencia CMG 30/208 de Comegasa. Para cubiertas con pendientes mínimas del 8%

- Propiedad del archivo: CONSTRUNARIO
- Formato: FIEBDC-3/2012
- Programa: Construnario Versión 3.51
- Fecha de los precios: 24/10/2022
- Divisa: EUR

**CMG 30208** m Perfil conformado, referencia CMG 30/208 de Comegasa. Para cubiertas con pendientes mínimas del 8%
Cubiertas con pendientes mínimas del 8%*. Fijación mediante tornillería autotaladrante o autorroscante. Utilizable también en fachadas, vertical y horizontal. * Otras pendientes consultar con nuestro Departamento Técnico
