# Sumidero de 100×100 mm de cuerpo sifónico, referencia TB101N de Cainox

- Propiedad del archivo: CONSTRUNARIO
- Formato: FIEBDC-3/2012
- Programa: Construnario Versión 3.51
- Fecha de los precios: 03/05/2021
- Divisa: EUR

**TB101N** u Sumidero de 100×100 mm de cuerpo sifónico, referencia TB101N de Cainox
Sumidero de 100×100 mm de cuerpo sifónico fabricado en polipropileno totalmente desmontable para facilitar su limpieza, salida vertical de Ø50 mm. Marco y reja de acero inoxidable en AISI 304 acabado en color negro. Incorpora válvula antirretorno y manguito de unión. Material: Marco y reja de acero Inoxidable AISI 304. Cuerpo sifónico de polipropileno. Salida vertical de Ø50 mm. Peso: 0,2 kg Caudal de evacuación: 0,5 l/s
