# Módulo para la detección del aislamiento y la inyección de señales de localización, referencia ISOM Digiware L-60 de Socomec

- Propiedad del archivo: CONSTRUNARIO
- Formato: FIEBDC-3/2012
- Programa: Construnario Versión 3.51
- Fecha de los precios: 04/05/2021
- Divisa: EUR

**ISOM Digiware L-60** u Módulo para la detección del aislamiento y la inyección de señales de localización, referencia ISOM Digiware L-60 de Socomec
Los módulos ISOM Digiware L-60 combinan las funciones de un dispositivo de detección del aislamiento (DDA) y un inyector de corriente localizadora (LCI). Supervisa el nivel de aislamiento de una instalación eléctrica de un sistema TI. También está disponible para ubicaciones médicas y en una versión tropicalizada para ambientes extremos. Ventajas Inyector incorporado Disponer de un inyector de corriente de localización permite integrar de forma rápida y sencilla un sistema de localización de averías permanente o portátil, si es necesario. Tecnología de OhmScanner Nuestra tecnología OhmScanner le permite controlar el nivel de aislamiento global de la instalación eléctrica, así como el aislamiento detallado de cada circuito. Plug & Play La combinación con los módulos de tensión y de corriente DIRIS Digiware le ofrece un sistema completo de aislamiento y de supervisión energética. Entradas/salidas configurables Las entradas/salidas totalmente configurables se pueden utilizar con sistemas de automatización para transmitir estados de alarma para el control remoto de L-60 (por ejemplo, desactivándolo en caso de acoplamiento a la red). Compatible con el sistema portátil ISOM FP-60 Utilice el sistema portátil ISOM FP-60 junto con el ISOM Digiware L-60 para la localización de fallos: • En circuitos no equipados con un sistema de localización instalado de forma permanente. • Más cerca de la carga final. Aislamiento en profundidad Evaluación resistiva y capacitiva para cada circuito.
