# Pilona automática, referencia DAKOTA-ACR de Accesor

- Propiedad del archivo: CONSTRUNARIO
- Formato: FIEBDC-3/2012
- Programa: Construnario Versión 3.51
- Fecha de los precios: 04/11/2022
- Divisa: EUR

**DAKOTACR** u Pilona automática, referencia DAKOTA-ACR de Accesor
La pilona automática Dakota 500/700 ha sido diseñado como disuasor de paso robusto y elegante para que pueda aparecer y desaparecer en pocos segundos bajo tierra en su contennedor de acero. El cilindro se fabrica recubierto con una pelicula reflectante tipo “high Class 2” con los colores blanco y rojo ya que son los más comunmente utilizaods en señalización viaria, para resaltar un obstáculo. La visibilidad de la Dakota 500/700 puede mejorarse con el disco de luces, con ocho puntos de luminosidad radial y cuatro puntos de luminosidad axial con la posibilidad de hacer intermitencia o quedarse con la luz fija. El objetivo principal de este producto es consentir recobrar la vivibilidad en las áreas urbanas; la utilización como protección de lugares sensibles (tiendas, mansiones, etc.) contra robos y atracos o como sistema elegante y rápido de gestión de parkings de hoteles, entradas de Ministerios. Puede funcionar en todas las condiciones climáticas y su grado de protección lo hace hermético a la inmersión. Este modelo se distinguen por tres detalles: – reversibilidad: muy acentuada en el modelo homologado para la necesidad de una bajada repentina en caso de falta de tensión conforme a Decreto Ministerial. – carga estática y dinámica: altas en el modelo homologado para la necesidad de soportar pesos o eventuales choques debidos a tráfico intenso y pesado. Crash Test requerido por el Ministerio. – visibilidad: conseguida con la aplicación de una película retroreflectora de alta intensidad y con una corona de luces (LED) de alta visibilidad.
