# Galindo - tabla de cortar - Texas, Ohio y Ontario - Tablas de cortar de Griferías Galindo

- Propiedad del archivo: CONSTRUNARIO
- Formato: FIEBDC-3/2012
- Programa: Construnario Versión 3.51
- Fecha de los precios: 09/11/2018
- Divisa: EUR

**RS1230GGA** u Galindo - tabla de cortar - Texas, Ohio y Ontario - Tablas de cortar de Griferías Galindo
Características Tabla de cortar para fregadero de cocina TEXAS, OHIO Y ONTARIO.
