# Galindo - soporte clásico latón - cromo - Soportes maneral de Griferías Galindo

- Propiedad del archivo: CONSTRUNARIO
- Formato: FIEBDC-3/2012
- Programa: Construnario Versión 3.51
- Fecha de los precios: 09/11/2018
- Divisa: EUR

**61200GGA** u Galindo - soporte clásico latón - cromo - Soportes maneral de Griferías Galindo
Características Soporte clásico latón para maneral de ducha. Acabado Cromo.
