# Galindo - fregadero Nevada 18x30 - doble seno - Fregaderos de Griferías Galindo

- Propiedad del archivo: CONSTRUNARIO
- Formato: FIEBDC-3/2012
- Programa: Construnario Versión 3.51
- Fecha de los precios: 07/11/2018
- Divisa: EUR

**Nevada18x30GGA** u Galindo - fregadero Nevada 18x30 - doble seno - Fregaderos de Griferías Galindo
Características Fregadero doble seno Nevada 18×30 o 30×18. Disponible: escurridor a izquierda o derecha. Acabado Acero Inoxidable (AISI 304 18/10). Profundidad: 190 mm. Instalación: integrado o semi-integrado.
Incluye: válvula y Sifón. Colección Reginox Amplia gama de fregaderos de cocina fabricados con alta calidad.
