# Grupo de baño-ducha monomando para instalación mural, serie Batlo de Griferías Galindo. Sin accesorios, Cromo - Baño-ducha de Griferías Galindo

- Propiedad del archivo: CONSTRUNARIO
- Formato: FIEBDC-3/2012
- Programa: Construnario Versión 3.51
- Fecha de los precios: 14/05/2021
- Divisa: EUR

**3241500GGA** u Grupo de baño-ducha monomando para instalación mural, serie Batlo de Griferías Galindo. Sin accesorios, Cromo - Baño-ducha de Griferías Galindo
- Grifería monomando baño ducha. - Acabados existentes: cromo, blanco y negro. - Disponible: sin o con accesorios de ducha. - Cartucho con discos cerámicos. - Entrada Hembra 3/4" con excéntrica.
