# Monomando cocina Albos - Albos de Griferías Galindo

- Propiedad del archivo: CONSTRUNARIO
- Formato: FIEBDC-3/2012
- Programa: Construnario Versión 3.51
- Fecha de los precios: 23/10/2015
- Divisa: EUR

**7128600GGa** u Monomando cocina Albos - Albos de Griferías Galindo
- Grifo monomando de cocina. - Acabado cromo. - Tubos de alimentación flexibles 3/8" y longitud 35 cm. - Cartucho con discos cerámicos de diámetro 40 mm.
