# Grifo ducha termostática emp. 3 vías Atlantis - Duchas empotradas de Griferías Galindo

- Propiedad del archivo: CONSTRUNARIO
- Formato: FIEBDC-3/2012
- Programa: Construnario Versión 3.51
- Fecha de los precios: 10/10/2014
- Divisa: EUR

**30047200GGA** u Grifo ducha termostática emp. 3 vías Atlantis - Duchas empotradas de Griferías Galindo
- Mecanismo ducha termostático empotrable de 3 vías. - Acabado cromo. - Sin accesorios de ducha. - Cartuchos termostáticos. - Entrada macho de 1/2".
