# Columna hidromasaje Pysa - Columnas hidromasaje de Griferías Galindo

- Propiedad del archivo: CONSTRUNARIO
- Formato: FIEBDC-3/2012
- Programa: Construnario Versión 3.51
- Fecha de los precios: 10/10/2014
- Divisa: EUR

**20004GGA** u Columna hidromasaje Pysa - Columnas hidromasaje de Griferías Galindo
- Columna de hidromasaje termostática Serie Pysa. - Incorpora: 10 Jets orientables anti-cal, brazo de ducha Ø 20 cm anti-cal, maneral de ducha 2 funciones anti-cal, flexo metálico de 150 cm y panel de aluminio anodizado 1960x240. - Caudal: 14 l/min. - Presión min-max: 2-5 bars. - Acabo aluminio-cromo.
