# Grifo ducha monomando empotrable 3 vías para instalación mural empotrable, serie Zen de Griferías Galindo. Cromo - Ducha de Griferías Galindo

- Propiedad del archivo: CONSTRUNARIO
- Formato: FIEBDC-3/2012
- Programa: Construnario Versión 3.51
- Fecha de los precios: 14/05/2021
- Divisa: EUR

**5347200GGA** u Grifo ducha monomando empotrable 3 vías para instalación mural empotrable, serie Zen de Griferías Galindo. Cromo - Ducha de Griferías Galindo
- Mecanismo ducha monomando empotrable 3 vías. - Acabado cromo. - Cartucho con discos cerámicos. - Entrada hembra de 1/2".
