# Paneles de policarbonato, referencia Easyroof® de Stabilit. Buen aislamiento térmico y transmisión de luz

- Propiedad del archivo: CONSTRUNARIO
- Formato: FIEBDC-3/2012
- Programa: Construnario Versión 3.51
- Fecha de los precios: 17/05/2021
- Divisa: EUR

**EASYROOF** m2 Paneles de policarbonato, referencia Easyroof® de Stabilit. Buen aislamiento térmico y transmisión de luz
Los sistemas de policarbonato Easyroof® ha sido diseñado para facilitar la inserción de lucernarios y claraboyas acopladas a los paneles aislados más comunes. Clasificación al fuego: B-s1 d0 Colores standart: transparente y blanco opal Principales ventajas de los paneles de policarbonato MACROLUX EASYROOF: Sistema adaptable a la mayor parte de los paneles aislados, incluso de espesor variable Buen aislamiento térmico y transmisión de luz Posibilidad de construir claraboyas sobre vertientes prolongadas (comprobar los espacios de dilatación necesarios) Buena resistencia a la carga Garantía de 10 años contra granizo, amarilleo y pérdida de transmisión de luz. Buen comportamiento frente al fuego
