# Manguito latón gran diámetro, referencia ALREM75 de EGB. DN: 75

- Propiedad del archivo: CONSTRUNARIO
- Formato: FIEBDC-3/2012
- Programa: Construnario Versión 3.51
- Fecha de los precios: 18/05/2021
- Divisa: EUR

**ALREM75** u Manguito latón gran diámetro, referencia ALREM75 de EGB. DN: 75
Los accesorios EBF ofrecen buenas características de flujo porque el interior del tubo no está afectado por casquillos interiores y dependiendo de la aplicación y los fluidos, estos accesorios pueden reutilizarse. Nuestros accesorios EBF son fabricados con latón CW617N apto para agua potable y están clasificados como PN 25
