# Evaporador bajo mostrador, referencia BM18A de García Cámara. SC1 (W):269 SC2 (W): 184

- Propiedad del archivo: CONSTRUNARIO
- Formato: FIEBDC-3/2012
- Programa: Construnario Versión 3.51
- Fecha de los precios: 20/05/2021
- Divisa: EUR

**BM18A** u Evaporador bajo mostrador, referencia BM18A de García Cámara. SC1 (W):269 SC2 (W): 184
Potencia: 0.20kW - 0.60kW GAMA BM. Aeroevaporadores ventilados de doble o simple descarga, diseñados especialmente para muebles de tipo bajo mostrador y mesas frías, adaptados a la normativa Gastronorm, para su colocación entre puertas. APLICACIONES La gama BM consta de quince modelos especialmente diseñados para su utilización en muebles frigoríficos del tipo bajo mostrador, mesas frías, enfriadores de botellas, etc. Diseñado para ubicarse entre los pilares del mueble de tal manera que reparte el flujo de aire por ambos lados del evaporador. Sus dimensiones permiten utilizarlos tanto en muebles del tipo snack como del tipo Gastronorm. CARACTERÍSTICAS BATERÍA. Construida en tubo de cobre de 3/8" dispuesto al tresbolillo, aleta de aluminio corrugada para aumentar su rendimiento, con dos separaciones de aleta, a 4 mm para conservación y a 6 mm para los modelos de baja temperatura. CARROCERÍA. Construida en aluminio, totalmente desmontable para facilitar su mantenimiento, tornillería en acero inoxidable, bandeja recogeaguas realizada por estampación, lo que garantiza su perfecto drenaje así como la ausencia de fugas de aguas evitando el uso de siliconas. Tanto la carrocería como la batería se suministra pintada de gris RAL 7004 con polvo de epoxi cocido al horno. VENTILADORES. De cojinetes de bolas y carcasa en aluminio 220/230v en 50/60Hz con ailamiento clase B, Homologaciones UL, CSA y VDE. Con un rango de trabajo de hasta -40ºC. La rejilla de ventilación especialmente diseñada para que la corriente de aire se desplace a muy baja velocidad y adherida al techo del mueble cayendo por gravedad lo que permite mantener un régimen muy uniforme en todo el mueble así como evitar el flujo de aire directo en los productos provocando su deshidatación. Opcionalmente se puede suministrar el evaporador con resistencias de desescarche tanto en la batería como el la bandeja recogeaguas. PRESTACIONES Las capacidades de los aeroevaporadores, se han probado en ambiente seco (calor sensible) según norma EN328. Las capacidades totales (calor sensible más calor latente) indicados en el catálogo se obtienen con gas R404A, en condiciones habituales SC2, SC3 y SC4, que corresponden a las condiciones en ambiente seco multiplicado por el factor de corrección indicado en la tabla “factor de calor latente”. Este calor latente se debe a la condensación de vapor de agua en la superficie de las aletas del evaporador y depende de las temperaturas de trabajo según se indica en la tabla.
