# Barandilla para amplias superficies de vidrio, referencia RB Glass de Reynaers. Permite luces de vidrio entre 0,6 y 2 m, con 1,2m de altura de cristal - de Reynaers

- Propiedad del archivo: CONSTRUNARIO
- Formato: FIEBDC-3/2012
- Programa: Construnario Versión 3.51
- Fecha de los precios: 17/12/2019
- Divisa: EUR

**RBGLASS** u Barandilla para amplias superficies de vidrio, referencia RB Glass de Reynaers. Permite luces de vidrio entre 0,6 y 2 m, con 1,2m de altura de cristal - de Reynaers
Los edificios altos sin balcones son una tendencia arquitectónica actual. Pero al mismo tiempo, la seguridad y el diseño no pueden poner en peligro la seguridad. . La RB Glass es una barandilla para amplias superficies de vidrio en edificios elevados. Incluso sin balcones puede abrir su ventana y disfrutar de una vista sin obstáculos. La barandilla de vidrio RB Glass permite luces de vidrio entre 0,6 y 2 m (con 1,2m de altura de cristal).
