# Sistema de marco de protección solar, referencia Brise Soleil 30 de Reynaers. Lamas con forma de Z para protección solar en el plano horizontal - de Reynaers

- Propiedad del archivo: CONSTRUNARIO
- Formato: FIEBDC-3/2012
- Programa: Construnario Versión 3.51
- Fecha de los precios: 26/02/2015
- Divisa: EUR

**PSBS30** Sistema de marco de protección solar, referencia Brise Soleil 30 de Reynaers. Lamas con forma de Z para protección solar en el plano horizontal - de Reynaers
El Brise Soleil 30 es un sistema de marco que proporciona protección solar en el plano horizontal mediante el uso de lamas con forma de Z . Este sistema de protección solar puede prefabricarse completamente en el taller, lo que facilita la instalación en obra. La estructura del sistema de marco horizontal se puede utilizar como una pasarela para el mantenimiento general del edificio. Esto aporta un valor añadido al sistema de protección solar. Los marcos tienen soluciones estándar de anclaje para muros cortina, ladrillo, hormigón y estructuras de acero.
