# Sistema de cerramiento, referencia Concept Patio® 155 de Reynaers. Disponible con diferentes posibilidades de apertura. Permite la creación de puertas de dimensiones extremas - de Reynaers

- Propiedad del archivo: CONSTRUNARIO
- Formato: FIEBDC-3/2012
- Programa: Construnario Versión 3.51
- Fecha de los precios: 03/06/2021
- Divisa: EUR

**PCPCP155-LS** u Sistema de cerramiento, referencia Concept Patio® 155 de Reynaers. Disponible con diferentes posibilidades de apertura. Permite la creación de puertas de dimensiones extremas - de Reynaers
El nuevo CP 155 permite realizar cerramientos de aislamiento aún más elevado (HI) con el fin de lograr mejores valores de aislamiento, convirtiendo al sistema altamente adecuado para edificios de bajo consumo de energía. Una variante específica monorraíl del CP 155 ha logrado la etiqueta energética Suiza Minergie ® para cerramientos. El CP 155 está disponible con diferentes posibilidades de apertura y la opción de umbral bajo ofrece una solución para mejorar la accesibilidad de los edificios. Existen soluciones opcionales de apertura automática que garantizan un máximo confort. El sistema corredera-elevable permite la creación de puertas de dimensiones extremas y pesos de hasta 400 kg por hoja. Se ofrece un encuentro central estético de sección minimalista. Además, el CP 155 puede cumplir con el nivel de resistencia antirrobo clase 2 ofreciendo una solución robusta y segura.
