# Sistema de puerta corredera, referencia Concept Folding 68 de Reynaers. Amplia gama de posibilidades y colores - de Reynaers

- Propiedad del archivo: CONSTRUNARIO
- Formato: FIEBDC-3/2012
- Programa: Construnario Versión 3.51
- Fecha de los precios: 17/12/2019
- Divisa: EUR

**PCPCF68** u Sistema de puerta corredera, referencia Concept Folding 68 de Reynaers. Amplia gama de posibilidades y colores - de Reynaers
Respondiendo a las necesidades de la arquitectura contemporánea, el sistema Concept Folding 68 combina diseño, confort y eficiencia de espacio. La amplia gama de posibilidades para desplegar numerosos paneles de vidrio permite que la frontera entre el exterior y el interior se desvanezcan. La alta calidad del sistema CF 68 permite combinar el confort térmico y la transparencia, con la opción de abrir hacia el interior o el exterior del edificio, lo que mejor se adapte a sus necesidades. Los elementos están disponibles en una amplia gama de colores y acabados y, si lo desea, permite un color diferente para el interior y el exterior, con el objetivo de adaptarse perfectamente al tipo de construcción.
