# Sistema de alto aislamiento, referencia Eco System 50 de Reynaers. Cumple con la clasificación 2 de resistencia al robo - de Reynaers

- Propiedad del archivo: CONSTRUNARIO
- Formato: FIEBDC-3/2012
- Programa: Construnario Versión 3.51
- Fecha de los precios: 17/12/2019
- Divisa: EUR

**ES50_REY** u Sistema de alto aislamiento, referencia Eco System 50 de Reynaers. Cumple con la clasificación 2 de resistencia al robo - de Reynaers
El Eco System 50 es un sistema de alto aislamiento que combina diseño estético, eficiencia energética a un precio moderado. Permite la realización de todo tipo de puertas de apertura interior y exterior, que combinan perfectamente con el sistema para ventanas Eco System. Además, este sistema para puertas puede cumplir con la clasificación 2 de resistencia al robo, ofreciendo una solución robusta y segura, tanto para construcciones residenciales como edificios públicos.
