# Sellador para bordes, referencia Reynaprotector de Reynaers - de Reynaers

- Propiedad del archivo: CONSTRUNARIO
- Formato: FIEBDC-3/2012
- Programa: Construnario Versión 3.51
- Fecha de los precios: 24/08/2020
- Divisa: EUR

**REYNAPROT** u Sellador para bordes, referencia Reynaprotector de Reynaers - de Reynaers
Sellar los bordes del perfil y prevenir la corrosión. Contenido de la caja: 3 tubos de Reynaprotector, 3 rodillos de espuma y 3 tapas de cierre. Permite una aplicación simple y completa sin necesidad de una pistola aplicadora.
