# Unidad interior mural, referencia RAK-18QXE de la serie Triple C R32 de Hitachi. Mando inalámbrico incluido

- Propiedad del archivo: CONSTRUNARIO
- Formato: FIEBDC-3/2012
- Programa: Construnario Versión 3.51
- Fecha de los precios: 18/06/2021
- Divisa: EUR

**RAK18QXE** u Unidad interior mural, referencia RAK-18QXE de la serie Triple C R32 de Hitachi. Mando inalámbrico incluido
Sistema 4 way swing ,constant powery sensor de presencia. Potencia ajustable de 1.8kW a 1.2kW Diámetro de tuberías (Líq.-Gas) 1/4-3/8 pulgadas. Diámetro de evacuación de condensados 16mm. Dimensiones de 295/900/210 mm (AxLxP) y 11,0 Kg de peso. Marca/modelo: HITACHI/RAK-18QXE
