# Unidad enfriadora de líquido reversible (bomba de calor) aire-agua, referencia RHMA 4AVN de la serie Samurai de Hitachi. Scroll Inverter 11,2 kWf/10,9 kWc

- Propiedad del archivo: CONSTRUNARIO
- Formato: FIEBDC-3/2012
- Programa: Construnario Versión 3.51
- Fecha de los precios: 18/06/2021
- Divisa: EUR

**RHMA 4AVN** u Unidad enfriadora de líquido reversible (bomba de calor) aire-agua, referencia RHMA 4AVN de la serie Samurai de Hitachi. Scroll Inverter 11,2 kWf/10,9 kWc
Unidad enfriadora de líquido reversible (bomba de calor) aire-agua, del tipo minichiller con ventiladores axiales de descarga horizontal con hasta 30 Pa de p.e.d., con compresor Rotativo y regulación continua DC Inverter, modelo RHMA 4AVN, con una capacidad frigorífica nominal de 11,2 kW, una capacidad calorífica nominal de 12,6 kW, SEERnet (fixed LWT)=--- y SCOP=---. El equipamiento de serie incluye válvula de expansión electrónica, control de condensación para funcionamiento en modo refrigeración entre -5ºC y +48ºC y entre -20ºC y +25ºC en modo calefacción, interruptor de flujo, filtro de agua, válvula de llenado automático, bomba de circulación, vaso de expansión, válvula de seguridad, carga de refrigerante R410a y puesta en marcha.
