# Adhesivo gel mocomponente, referencia G100 Flexible premium de Gecol

- Propiedad del archivo: CONSTRUNARIO
- Formato: FIEBDC-3/2012
- Programa: Construnario Versión 3.51
- Fecha de los precios: 01/07/2021
- Divisa: EUR

**G100FlexibleP** kg Adhesivo gel mocomponente, referencia G100 Flexible premium de Gecol
G100 Flexible premium es un adhesivo-gel, monocomponente, altamente deformable y de elevadas exigencias técnicas. De tecnología híbrida (resina-cemento), está especialmente recomendado para superficies sujetas a importantes variaciones térmicas extremas (fachadas expuestas, sistemas de climatización radiante, etc.) y situaciones comprometidas (superposiciones, tráfico intenso, etc.). Adhesivo-gel sin polvo, de bajas emisiones, consumo reducido y reología variable, fabricado en base resina-cemento, áridos minerales naturales seleccionados y fibras estructurales que le confieren cualidades para su aplicación en Multisoportes, Multiformatos y Multiprestaciones. Al secar, su estructura nominal no produce mermas y la textura tixo-fluida permite aplicaciones, tanto verticales como horizontales.
