# Mortero adhesivo para la colocación de baldosas, referencia Cemex Tile de Cemex

- Propiedad del archivo: CONSTRUNARIO
- Formato: FIEBDC-3/2012
- Programa: Construnario Versión 3.51
- Fecha de los precios: 02/07/2021
- Divisa: EUR

**CEMEX TILE** kg Mortero adhesivo para la colocación de baldosas, referencia Cemex Tile de Cemex
CEMEX cuenta con una extensa gama de morteros adhesivos para la colocación de baldosas de cualquier tamaño y en cualquier superficie: CEMEX TILE. Para paredes y suelos, interiores y exteriores, contamos con el adhesivo óptimo para su proyecto de alicatado, asegurando la mayor eficiencia, tanto en la puesta en obra, como en el resultado: perfecto, durable y sostenible. Utilizar un producto específico, diseñado tecnológicamente para responder a los requerimientos técnicos de cada baldosa, ambiente y superficie, le permitirá, además, asegurar la salud y seguridad de los profesionales de la obra y de los usuarios posteriormente. Así mismo, entre los morteros para colocación de baldosas podemos distinguir entre dos tipologías de productos: Los adhesivos para baldosas: son productos para la colocación y pegado de baldosas cerámicas, y se definen, caracterizan y clasifican según la norma UNE-EN12004-1:2017. El tipo más utilizado de adhesivo para baldosas es el cementoso, aunque existen otros que serán explicados posteriormente. Los adhesivos cementosos para baldosas son también conocidos como “cementos cola” o “morteros cola”. Los materiales para rejuntado de baldosas: son productos para el relleno y sellado de juntas entre baldosas cerámicas, y se definen, caracterizan y clasifican según la norma UNEEN13888:2009. El tipo más utilizado de material de rejuntado es el cementoso, aunque existen otros que serán explicados posteriormente. Los materiales cementosos para rejuntado de baldosas son también conocidos como “morteros para juntas”, “lechadas para baldosas”, “juntas para baldosas” o “lechadas para juntas”. CEMEX ofrece una gama de morteros de junta, blancos o coloreados para la realización de las juntas entre baldosas que no sólo permiten la limpieza y perfecto sellado de la superficie realizada, sino que además, suponen el acabado estético preciso para cada proyecto.
