# Linterna autónoma portátil para Intervención, referencia LPORT02 de Electrozemper

- Propiedad del archivo: CONSTRUNARIO
- Formato: FIEBDC-3/2012
- Programa: Construnario Versión 3.51
- Fecha de los precios: 07/07/2021
- Divisa: EUR

**LPORT02** u Linterna autónoma portátil para Intervención, referencia LPORT02 de Electrozemper
Cuando se produce un corte de red, la lámpara principal se enciende y pasa automáticamente a modo emergencia. Se puede desconectar la lámpara del cargador para utilizarla con el fin de llevar a cabo las operaciones de mantenimiento necesarias.
